# Betriebsdienst
Angebotsaufforderung (GAEB DA XML 3.2, DA83)
Projekt: X-NL-Sby
Währung: EUR
Nebenangebote zugelassen: ja
Ausführungsbeginn: 14.08.2025
Ausführungsende: 10.11.2025
Auftraggeber: Autobahn GmbH des Bundes, Niederlassung Südbayern (München), AdB-NL BY-S, Seidlstr.7-11, 80335 München, Seidlstraße 7-11, 80335 München, Telefon +49 8954552-3444, E-Mail vergabe.suedbayern@autobahn.de
Erstellt mit: GXML Toolbox V3.3 R20230829, iTWO_64 V25.0.650, 28.04.2026

## Abnahme
Eine Abnahme kann nur mit den vollständigen Dokumentationsunterlagen stattfinden. Mit der Beantragung des Abnahmetermins sind die Dokumentationsunterlagen dem AG zu übergeben.
Für den Beginn der Verjährungsfrist zählt ausschließlich die Endabnahme. Diese Endabnahme geschieht erst nach Auslieferung an den Erfüllungsort (förmliche Abnahme).
Der Auftragnehmer hat dem Auftraggeber rechtzeitig die Auslieferung schriftlich anzuzeigen und einen Abnahmetermin zu vereinbaren.

## C1-2026-11 Raupenbagger 8,5-9t Kat.
Datum: 28.04.2026

### Bereich 01 Raupenbagger 8,5-9tKat.

#### Abschnitt 01.01 Leistung

*Hinweis: Inhalt der Leistung*
Lieferung eines Raupenbagger in der 8,5 - 9t Kategorie mit Monoausleger und langem Löffelstiel,Schnellwechsel- Schwenksystem, Hochlöffelfunktion mit MS 08 Aufnahme, zus.Gegengewicht (Transportgewicht max. 9,0to +/-5%)wie
unter Pos. 01.03 bis 01.15 Zusatzausstattungen

#### Abschnitt 01.02 Raupenbagger 8,5 - 9t Kat.

**01.02.0001 Raupenbagger, 8,5 - 9t Kat.**
*** Leitbeschreibung
Raupenbagger

entsprechend der
Untenbeschreibungen mit
zusätzlichen Gegengewicht
Hersteller: '......................................................' vom Bieter einzutragen

Typbezeichnung: '......................................................' vom Bieter einzutragen

Transportgewicht inkl.
Monoausleger mit langem
Löffelstiel,
Schnellwechsel- und
Schwenksystem, zusätzlicher
Gegenbalast min. 250 kgt
und Schutzgitter ohne
Arbeitswerkzeuge
max. 9 to +/5%

Transportgewicht: '......................................................' vom Bieter einzutragen
Menge: 2,000 St
*Unterbeschreibung 1 Allgemeine Daten*
Fahrwerkssteuerung:

Ergonomisch zu Bedienende  Fahrwerkssteuerung über
  Pedal- und Lenkhebel '......................................................' vom Bieter einzutragen

  Hydrauliksteuerung der Arbeitsgeräte:

Ergonomisch zu Bedienende Joysticks  mit Proportionalsteuerung am Fahrersitz,  universell auf den Fahrer  einzel und unabhängig vom Fahrersitz  einstellbar mit allen  Funktionen für die Anbaugerätesteuerung '......................................................' vom Bieter einzutragen

  Gewichte:

  Anforderung:

Traglast an der Stielspitze inkl. Löffel  Schnellwechsel- und Schwenksystem  mit Monoausleger und langer Löffelstiel  bei einem Lastpunkt von 1m über Boden  und 4m Abstand entsprechend SAE J1097,  ISO10567 und angehobenen  Planierschild
  min. 1.700 [kg] '......................................................' vom Bieter einzutragen

das tatsächliche Transportgewicht (inkl.  Schmierstoffe, vollem Kraftstofftank,  ROPS und FOPS Kabine und  Kabinenschutzgitter (oben und vorne)  Monoausleger, langer Löffelstiehl,  Löffel-Schnellwechselsystem und  zusätzlichen Gegenbalast (min. 250 kg),  ohne Werkzeuge  max. 9.000 +/- 5%  [kg] '......................................................' vom Bieter einzutragen

  Die geforderten Werte sind zu
  erfüllen, die tatsächlichen Gewichte
  inkl. aller Hilfs- und Betriebsstoffe
  mit Löffel-Schnellwechselsystem und
  zusätzlichen Gegengewicht ohne
  Anbaugeräte sind einzutragen.

  Abmessungen:

Baggerlänge in Transportstellung inkl.  Löffel-Schnellwechselsystem  ohne Anbauwerkzeug  max. 7.400 [mm] '......................................................' vom Bieter einzutragen

Baggerbreite mit Gummiketten 400mm  max. 2.300 [mm] '......................................................' vom Bieter einzutragen

Fahrwerkslänge Unterwagen  (Laufwerk mit Gummiketten 400mm)  min. 2,800 [mm] '......................................................' vom Bieter einzutragen

Bagger Transporthöhe über Kabinendach inkl. Schutzgitter ohne  Rundumleuchte  max. 2.900 [mm] '......................................................' vom Bieter einzutragen

Löffelstiellänge  [mm] '......................................................' vom Bieter einzutragen

Monoauslegerhöhe gemessen am  Schaufelbolzen  [mm] '......................................................' vom Bieter einzutragen

Planierschildbreite  [mm] '......................................................' vom Bieter einzutragen
*Unterbeschreibung 2 Antriebsstrang*
Leistungskennwerte Motor:

Umweltfreundlicher Dieselmotor mit Leistungsabhängiger  Motordrehzahl Reduzierung (automatischer Leerlauf) '......................................................' vom Bieter einzutragen

Leistung (ISO 9249/SAE J1349) min. 45 [kW] '......................................................' vom Bieter einzutragen

Drehmoment  min.  280 [Nm] '......................................................' vom Bieter einzutragen

Motorregelung:

Automatische Drehzahlabsenkung,
Kraftstoffsparender ECO Modus

Kraftstoff:
Kraftstofffilter beheizt

Volumen Dieseltank  min. 95 [l] '......................................................' vom Bieter einzutragen

Motorkühlung:

Kühlerfrostschutz  min. -30° [C] '......................................................' vom Bieter einzutragen

Kaltstartanlage (sichere
Startmöglichkeit bis - 30 °C)

Luftansaugung geschützt vor Staub
und Schmutz im Motorraum

Sonstiges:

Lichtmaschine  min. 12 [V] '......................................................' vom Bieter einzutragen

Fahrantrieb:

Jede Kette soll über einen
eigenen automatischen Fahrmotor
(zweistufen Fahrantrieb) angetrieben
werden.
Die Laufwerke sollen über eine
Mehrscheibenbremse gebremst,
die über Federkraft betätigt
und hydraulisch gelöst wird.

Stufenloser, hydrostatischer  Fahrantrieb  Steigfähigkeit  min.  25  [°] '......................................................' vom Bieter einzutragen

Fahrantrieb ausgelegt für  max. Zug- und Schubleistung die Fahrantriebsleistung muss auch bei gleichzeitigen Betrieb mit einem Forstmulcher sicher- gestellt sein  Zugleistung =: '......................................................' vom Bieter einzutragen
*Unterbeschreibung 3 Unterwagen*
Unterwagen:

Robuste Rahmenbauweise mit min. 4 Zurrösen zum Baggertansport, ausgelegtfür höchste Belastungen im Gelände und auf der Straße  durch Betrieb mit Baumschere in Verbindung mit Monoausleger Laufwerkslänge  min. 2.800  [mm] '......................................................' vom Bieter einzutragen

Gummikette vom Laufwerk mit  hohen Stollenprofil ausgelegt  für höchste Punktbelastungen  Kettenbreite  min. 400  [mm]
 Hersteller und breite: '......................................................' vom Bieter einzutragen

Planierschild enspricht der  Gesamtbreite des Unterwagens
 Betätigung über doppelt wirkenden Hydraulikzylinder mit  Zylinderschutzblech
 Breite: '......................................................' vom Bieter einzutragen
*Unterbeschreibung 4 Rahmen und Rahmenbauteile*
Stabiles für höchste Ansprüche
ausgelegtes Schwenklager für den
Bagger Auslegerarm

Drehkranz ausgelegt für höchste
Belastungen im Straßenbau und
Forsteinsatz

Monoausleger mit langen
Löffelstiel und dazugehörigen
Zusatzgewicht für
max. Belastung für eine Höhe
(gemessen am Schaufelbolzen
von  min. 6.300  [mm]

'......................................................' vom Bieter einzutragen

Oberwagenrahmen ausgelegt für
höchste Belastungen im Betrieb
mit Monoausleger,langen
Löffelstiel, Löffel Schwenk-
und Schellwechselsystem
und Baumfällgreifer (Baumschere)

Alle Wartungspunkte sollen vom
Boden aus leicht zu erreichen
und zu Bedienen sein.
*Unterbeschreibung 5 Fahrerkabine*
Fahrerhaus außen:

Scheiben Spiegel:

Sicherheitsverglasung
Wärmeschutzglas
separat zu öffnendes Seitenfenster
Scheibenwischer an der
Frontscheibe
Rückspiegel links und rechts

Dachfenster aus Sicherheitsglas
mit Sonnenschutz

Rückfahrkamera mit Display im
sichtbereich des Fahrers

Sonstiges:

Fahrerkabine geprüft
nach ISO 3471 ROPS

Fahrerkabine geprüft
nach ISO 3449 FOPS

Fahrerkabine geprüft nach
ISO 12117 TOPS und EN 13531

Fahrerkabine Vibrationsgedämmt

Fahrerkabine schallgedämmt
nach ISO 6396 LpA max. 80 dB(A

Fahrerhaus mit Schutzgitter
(FOPS Level 2) oben und vorne
zum Schutz vor herabfallenden
Ästen und Gegenständen

Fahrerhaus innen:

Arbeitsplatz:

Luftgefederter verstellbarer
Fahrersitz

Sicherheitsgurte am Fahrersitz
Ergonomisch angebrachte
Joysticks separat und unabhängig
vom Fahrersitz einstellbar mit
Handauflage zur Gerätebedienung
Fahrpedale mit angebauten
Handhebeln zur Fahrwerkssteuerung

Alle Bedienelemente am
Armaturenbrett gut erkennbar
angeordnet und leicht verständlich
gekennzeichnet

Multifunktionsdisplay für
Fahrerinformationen

Betriebsstundenzähler
Gummi Einlegeboden
Sonnenblende
Staumöglichkeit für Getränke
Stauraum hinter oder unter dem Fahrersitz
Kleiderhaken

Automatisch geregelte Klimaanlage,
FCKW frei
Feinstaub und Pollenfilter
(für Heizungs- und Lüftungssystem)

Kabinenheizung
Heizung und Lüftungsgebläse mit
min. 3 Stufen

Radio, DAB + USB (inkl. Lautsprecher)
*Unterbeschreibung 6 Elektrische Anlage*
Batterie:

Batteriekapazität min. 100 [Ah] '......................................................' vom Bieter einzutragen

Batterietrennschalter] '......................................................' vom Bieter einzutragen

Steckdosen:

Steckdose am Armaturenbrett  2-polig. 12 [V]20 [A] '......................................................' vom Bieter einzutragen

Scheinwerfer/Leuchten:

2 LED Arbeitsscheinwerfer nach vorne, über Schalter seperat zu- und abschaltbar mit eindeutiger Kennzeichnung,  in. 1300 [lm] '......................................................' vom Bieter einzutragen

2 LED Arbeitsscheinwerfer nachhinten, über Schalter seperat zu- und abschaltbar mit eindeutiger Kennzeichnung,  min. 1300 [lm] '......................................................' vom Bieter einzutragen

LED Arbeitsscheinwerfer am Auslegerarm, über Schalter seperatzu- und abschaltbar mit eindeutigerKennzeichnung,  min. 1000 [lm] '......................................................' vom Bieter einzutragen

Sonstiges:

Zweiklanghorn nach StVZO

elektrische Betankungspumpe mit
automatischem Überlaufschutz
*Unterbeschreibung 7 Sicherheitskennzeichnung*
Sicherheitskennzeichnung DIN 30710
gemäß RSA an allen vier
Fahrzeugseiten nach Rücksprache
mit AG
1 LED Rundumkennleuchte auf
Gummi Sockel
Akustiksignal bei Rückwärtsfahrt
*Unterbeschreibung 8 Hydraulikanlage*
Hydraulikanlage mit LoadSensing
Regelung über Verstellpumpe,
Überlastwarneinrichtung,
Zweihebelsteuerung,Proportional
hydraulisch vorgesteuert.
Das Hydrauliköl für die Erstbefüllung ist vom Auftragnehmer
(AN) zu stellen. Befüllung mit
synthetischem Hydrauliköl
auf gesättigter Esterbasis nach
DIN 51 524, Teil 3. Biologische
Abbaubarkeit nach OECD 301 B >60%.
Für die Erstbefüllung soll der
Typ Panolin HLP Synth 46
herangezogen werden.
Hydraulischer proportionaler Kreislauf für den Auslegerarm /
Verstellausleger / Schaufel mit
Zylinderdämpfung

Hydraulischer proportionaler
Kreislauf für das Schwenkwerk

Hydraulischer proportionaler
Kreislauf für den Fahrantrieb

zusätzlicher DW Kreislauf
mit Umschaltung
für das Löffel Schwenk- und
Schnellwechselsystem

zusätzliche DW Kreisläufe
proportional für Greiferbetrieb
auf-zu und Drehen)ganz nach
vorne gelegt

Ölkreislauf proportional zur
Versorgung für Aufbruchhammer
oder Baumwurzelfräse (Rotierende
Werkzeuge) mit freien Rücklauf
über Filtersystem in den Tank,,
Ölmenge einstellbar.

Rohrbruchsicherung (Hub-,
Ausleger- und Stielzylinder)
Wasserabscheidesystem für
Hydrauliköl
Einstellbare Druckreduzierung
für Anbaugeräte

Hydraulische Schnellwechselkupplungen für Anbaugeräte
(vergleichbar mit Typ Taklock)
Druckentlastung zum Anbau von
Anbaugeräten

Großdimentsionierte Rücklaufleitung
verwendbar für alle Arten von
Rotierenden Anbaugeräten

Ölfördermenge bei 245 bar min.130[l/min] '......................................................' vom Bieter einzutragen

max. möglicher Betriebsdruck [bar] '......................................................' vom Bieter einzutragen

Ölfördermengen und Betriebsdrücke
müssen für alle unten geforderten
Anbaugeräte dargestellt werden
können.
*Unterbeschreibung 9 Zubehör*
Liefern und Einbau einer Heckkamera

-Gesamtsystem bestehend aus:
Kamera, Monitor, Steuereinheit
(separat oder im Monitor),
Verkabelung

Die Einstellung der Sichtbereiche
sollte in weniger als einer Stunde
möglich sein

Komponenten zugelassen nach ECE R46
und ECE R10

E und CE Kennzeichnung

-Kamera:
Anzahl: 1 Stück

Arbeits-Temperaturbereich:
-40 bis +85 °C

Auflösung mindestens:
640 x 480 px (H*V)

Schlag- und Stoßgeschützt durch
Bauart und/oder Deflektor/Halter

Schutzklasse: IP69K, salzbeständig

Vibrationsfestigkeit: 50 G

-Monitor:
Mindestens 7 Zoll

LED Hintergrundbeleuchtung

Kontrastverhältnis: mindestens
500:1

Einstellbare oder programmierbare
Distanzmarkierungen sind
vorzusehen

Arbeits-Temperaturbereich:
-40 bis +85 °C

Auflösung mindestens: 800x480px(H*V)

Vibrationsfestigkeit: 50 G
*Unterbeschreibung 10 Qualitätsanforderungen*
Qualitätsanforderungen und zu
verwendende Komponenten/Materialien

Alle elektrischen, elektronischen
und hydraulischen Schaltungs- und
Verbindungskomponenten sind gegen
eindringendes Wasser zu schützen
(IP66K).
Hydraulikdruckschläuche müssen
mindestens in 2-lagiger Ausführung
mit Stahlgewebe verbaut werden.
Der Hersteller hat sicherzustellen,
dass bei ordnungsgemäßem Gebrauch
und Wartung ein Auswechseln der
hydraulischen Schläuche keinesfalls
vor 6 Jahren zu erfolgen hat. Dies
ist Stand der Technik nach DGUV
113-020 und ist somit zu gewährleisten.
Alle Halterungen für Kupplungen;
Steckdosen sowie Befestigungsmaterialien müssen galvanisch verzinkt
und lackiert bzw. aus nichtrostendem
Stahl gefertigt werden.
*Unterbeschreibung 11 Ersatzteilversorgung Raupenbagger*
•  24 Stunden-Service der Werkstatt
  (Dieser Service beinhaltet die 24
  Stunden-Erreichbarkeit sowie den
  Beginn der Arbeiten innerhalb von
  24 Stunden)

  •  Die Ersatzteilversorgung muss für
  mindestens  15 [a]
  gewährleistet sein.

  •  Die Versorgung hat innerhalb von
  24 [h]
  nach Bestelleingang zu erfolgen.
*Unterbeschreibung 12 Bereitstellen von Werkstätten*
Allgemein

Die Einsatzfähigkeit des Raupenbaggers muss gesichert sein.
Dies kann nur über ein Netz von
örtlich nahen qualifizierten
Werkstätten erfolgen.Der
Auftragnehmer muss mindestens
über eine qualifizierte
Werkstatt innerhalb einer maximal
möglichen Werkstattentferung
verfügen, die im Auftragsfall für
die spätere Wartung, Service und
Reparatur des Baggers zur
Verfügung steht.

Werkstatt-Entfernungen

Als örtlich nah gilt, wer min.
eine qualifizierte Werkstatt
innerhalb der maximal möglichen
Entfernungen, einfach zum
Erfüllungsort, liegt.
Die maximal möglichen Entfernungen:
max. Entfernung 100 km
Anforderungen an qualifizierte
Werkstatt

Fachwerkstatt

- Fahrzeug-/ Aufbau-spezifische
Ausstattung der Werkstatt mit
Diagnosegeräten,Spezialwerkzeugen
und Teilelager mit
Nachanlieferungsmöglichkeit.
- Ausreichend vorhandenes und
  qualifiziertes Werkstattpersonal
- Qualitätskontrolle der Werkstatt
  durch den Fahrzeug-/ Aufbau-
  Hersteller
- Fahrzeug-/ Aufbau-spezifische
  Aus- und Weiterbildung des
  Werkstattpersonals.

Alternativ: Werkstatt/Servicemobil

Sollte keine Fachwerkstatt in der
Nähe vorhanden sein, ersetzt eine
sonstige Werkstatt innerhalb der
oben gennannten maximal möglichen
Entfernung in Verbindung mit einem
Servicemobil des Herstellers die
Fachwerkstatt.

**01.02.0002 Dokumente Raupenbagger**
Folgende Dokumente müssen in
deutscher Sprache zur Beantragung
der Abnahme übergeben werden.

Alle Angaben müssen dem technischen
Stand, zum Zeitpunkt der
Leistungserfüllung, entsprechen.

digital über QR oder Strichcode
inkl. Zugangscode zum ET-Service
des Herstellers oder alternativ
in Papierform

· Schaltplan Hydraulik mit
  eindeutig zuordenbarer Stückliste
· Schaltplan Elektrik mit eindeutig
  zuordenbarer Stückliste
· Lageplan der Ventile mit eindeutig
  zuordenbarer Stückliste
· Wartungsanleitung der Gesamtanlage
· Stückliste Hydraulikschlauchleitungen inklusive Verlegeplan
  und Angaben zum empfohlenen
  Auswechselintervall aufgrund
  entsprechender Prüf- und
  Erfahrungswerte seitens des Herstellers
· Handlungsanweisung für das
  sichere Auswechseln der Hydraulikschlauchleitungen
. Werkstatthandbuch 1x in digitaler
  und 1x analoger Form als Ordner
. EU Konformitätserklärung
. UVV Prüfbuch
. Vollständige Ersatzteilliste
  1x in digitaler und 1x in Analoger
  Form als Ordner
Menge: 2,000 St

**01.02.0003 Garantieverpflichtung**
Garantieverpflichtung für Mängel am Raupenbaggerunabhängig der geleisteten Betriebsstundenmin.  24 Monate '......................................................' vom Bieter einzutragen
Menge: 2,000 St

#### Abschnitt 01.03 Hydraul. Schnellwechsler

**01.03.0001 Hydraulischer Schnellwechsler**
Hydraulische Schnellwechsel- und Schwenkvorrichtung mit  Hochlöffelfunktion,  (vergleichbar Martin MH PTS  100 mit MS 08 Aufnahme,  Systemlock und Lasthacken) damit bereits  vorhandene Anbaugeräte  weiterverwendet werden können. '......................................................' vom Bieter einzutragen

Die Schnellwechsel- und
Schwenkvorrichtung muss für
den Bagger vom Baggerhersteller
freigegeben sein und alle
in dem Leistungsverzeichnis
geforderten Anbaugeräte müssen
problemlos mit dem angebotenen
Schnellwechsler kombinierbar und
uneingeschränkt einsetzbar sein.
Menge: 2,000 St

#### Abschnitt 01.04 Tieflöffel I für Schnellwechsler

**01.04.0001 Tieflöffel 400 mm mit Schneidmesser**
Tieflöffel mit Schneidmesser  für Schnellwechseleinrichtung,  Breite, min.350  max. 400 [mm] '......................................................' vom Bieter einzutragen

 Der Tieflöffel muss für die
 Schnellwechselvorrichtung
 und für den Bagger freigegeben
 sein
Menge: 2,000 St

#### Abschnitt 01.05 Tieflöffel II für Schnellwechsler

**01.05.0001 Tieflöffel 800mm, geschraubte Zähne**
Tieflöffel mit geschraubten  Zähnen für  Schnellwechseleinrichtung,  Breite, min. 800 max. 900[mm] '......................................................' vom Bieter einzutragen

 Der Tieflöffel muss für die
 Schnellwechselevorrichtung und
 für den Bagger freigegeben sein
Menge: 2,000 St

#### Abschnitt 01.06 Steingreifer

**01.06.0001 Steingreifer mit Drehmotor**
Steingreifer mit Drehmotor für Schnellwechseleinrichtung, Traglast min. 1000 kg Breite, min. [mm] '......................................................' vom Bieter einzutragen

 Der Steingreifer muss für die
 Schnellwechselvorrichtung und
 für den Bagger freigegeben sein
Menge: 2,000 St

#### Abschnitt 01.07 Grabenräumlöffel für Schnellwechsl

**01.07.0001 Grabenräumschaufel starr mit Messer**
Grabenräumlöffel starr mit  Messer für  Schnellwechseleinrichtung,  Breite, min. 1500 [mm] '......................................................' vom Bieter einzutragen

 Der starre Grabenräumlöffel
 muss für die Schnellwechselvorrichtung und für den Bagger
 freigegeben sein
Menge: 2,000 St

#### Abschnitt 01.08 Reißzahn

**01.08.0001 Reißzahn**
Reißzahn
aus hochwertigen Stahl gefertigt
mit wechslbarer Zahnspitze

- Schenkelbreite min 60 [mm]
- Reißzahn aus min. HB 450

Der Reißzahn muss für den
Angebotenen Bagger
vom Baggerhersteller und vom
Hersteller der Schnellwechselvorrichtung freigegeben und
uneingeschränkt nutzbar sein.
Menge: 1,000 St

#### Abschnitt 01.09 Baumfällgreifer (Baumschere)

**01.09.0001 Fällgreifer für Wechselvorrichtung**
Baumfällgreifer (Baumschere) mit
Greifzange und Sortiergreifer
(vergleichbar mit
Woodcracker CL 190 ohne Sammelgreifer)
zum Anbau an die oben Angebotene
Schnellwechselvorrichtung
mit Schwenkeinrichtung.

Hersteller und Typ Baumfällgreifer] '......................................................' vom Bieter einzutragen

Der Baumfällgreifer muss für den
Angebotenen Bagger vom Baggerhersteller und vom Hersteller der Schnellwechselvorrichtung
freigegeben und uneingeschränkt
nutzbar sein.
Menge: 2,000 St

#### Abschnitt 01.10 Stubbenfräse/Wurzelstockfräse

**01.10.0001 Stubbenfräse/Wurzelstockfräse**
Stubbenfräse/Wurzelstockfräse
(vergleichbar mit Dorfmeister
 WSF 650)
zum Anbau an die oben Angebotene
Schnellwechselvorrichtung
mit Schwenkeinrichtung.
Gewicht max. 290kg

Hersteller und Typ Stubbenfräse] '......................................................' vom Bieter einzutragen

Die Stubbenfräse muss für den
Angebotenen Bagger vom Baggerhersteller und vom Hersteller der Schnellwechselvorrichtung
freigegeben und uneingeschränkt
nutzbar sein.
Menge: 1,000 St

#### Abschnitt 01.11 Forstmulcher

**01.11.0001 Hydraulischer Forstmulcher**
Hydraulisch über die Baggerhydraulik
angetriebener und am Baggerstiel
über Schnellwechselsystem
angebauter Forstmulcher.
Folgende Parameter sind zu beachten:
- Arbeitsbreite min.  1200 mm
- Mulchen bismin.  120 mm
- Gehäuse aus Hardoxstahl
- Verschleißplatte aus Hardoxstahl
- Rotordurchmesser min. 130 mm
  (Wandstärke min. 14mm)
- Rotorwelle für schweren
  Forsteinsatz
- leicht zu wechselnde Hartmetall
  Werkzeuge
- Kettenvorhang, hinten mit
  zusätzlichen Gummivorhang
- Kettenvorhang seitlich
  an den Kufen
- Gleitkufe mit wechselbaren
  Hartmetall
- Hydraulische Frontklappe mit
  Gegenleiste

Hersteller und Typ Forstmulcher] '......................................................' vom Bieter einzutragen

Gewicht Forstmulcher max. 400 [kg]] '......................................................' vom Bieter einzutragen

Der Forstmulcher muss für den
Angebotenen Bagger vom Baggerhersteller und vom Hersteller der Schnellwechselvorrichtung
freigegeben und uneingeschränkt
nutzbar sein.
Menge: 1,000 St

#### Abschnitt 01.12 Hydraulischer Abbruchhammer

**01.12.0001 Hydraulischer Abbruchhammer**
Hydraulisch über die Baggerhydraulik
angetriebener und am Baggerstiel
über Schnellwechselsystem
angebauter Abbruchhammer
Folgende Parameter sind zu beachten:
- geeignet für Baggergröße [7-11t]
  Einsatzgewicht
- Betriebsgewicht  max. 440[kg]
- Ölstrom  max. 115[l/min]
- Betriebsdruck  max. 200[bar]
- Schallpegel  max. 126[dB(A)]
- Schlagfreqenz550-1250 blows/min
- Durchmesser Einsteckwerkzeug
  max.100[mm]

Hersteller und Typ Abbruchhammer] '......................................................' vom Bieter einzutragen

Gewicht Abbruchhammer max. 440[kg]] '......................................................' vom Bieter einzutragen

Der Abbruchhammer muss für den
Angebotenen Bagger vom Baggerhersteller und vom Hersteller der Schnellwechselvorrichtung
freigegeben und uneingeschränkt
nutzbar sein.
Menge: 1,000 St

#### Abschnitt 01.13 Hydraulische Ast-/Heckenschere

**01.13.0001 Hydraulische Ast-/Heckenschere**
Hydraulisch über die Baggerhydraulik
angetriebene und am Baggerstiel
über Schnellwechselsystem
angebaute Ast- und Heckenschere
Folgende Parameter sind zu beachten:
- geeignet für Baggergröße
  [7-11t] Einsatzgewicht
- Betriebsgewicht  max. 300[kg]
- Ölstrom  max. 100[l/min]
- Betriebsdruck  max. 250[bar]
- Ölmenge  max. 60[l/min]
- Schnittbreite  min. 1900[cm]
- Schnittstärke  min.  100[mm]

Hersteller/Typ Ast-/Heckenschere] '......................................................' vom Bieter einzutragen

Gewicht Ast-/Heckenschere  [kg]] '......................................................' vom Bieter einzutragen

Die Ast-/Heckenschere muss für den
Angebotenen Bagger vom Baggerhersteller und vom Hersteller der Schnellwechselvorrichtung
freigegeben und uneingeschränkt
nutzbar sein.
Menge: 1,000 St

#### Abschnitt 01.14 Übergabe der Leistung

**01.14.0001 Unterweisung**
Der Auftragnehmer führt bei
der Übergabe sowie nach ca. 20
Arbeitstagen und in Abstimmung
mit dem AG eine Unterweisung
der gelieferten "Kurzheck Bagger
mit Anbaugeräten" durch, dabei
sind
· die An- und Abfahrten
· sowie die notwendigen Schulungsunterlagen inklusive.

Die Organisation obliegt dem
Auftragnehmer. Die Termine sind
mit dem Auftraggeber abzustimmen.
Räumlichkeiten am Erfüllungsort
können nach Vereinbarung zur
Verfügung gestellt werden.
für folgende Teilnehmerkreise:

Werkstattpersonal des
Auftraggebers(AG):
Das Werkstattpersonal erhält
durch den AN eine detaillierte
theoretische und praktische
Unterweisung für Wartung,
Instandhaltung, Reparatur,
Bedienung, Pflege und Reinigung.
Standort: Erfüllungsort
Mitarbeiter der Werkstatt des AG:
max. 3 Personen
Fahrer des Auftraggebers (AG):
Die Fahrer erhalten eine
detaillierte theoretische und
praktische Unterweisung zur
Bedienung, Wartung, Pflege und
Reinigung.
Standort: Erfüllungsort
Fahrer: max. 3 Personen

Die Unterweisungen des
Werkstattpersonals und der Fahrer
müssen getrennt voneinander
stattfinden.
Durchzuführen ist diese
Unterweisung von geschultem
Fachpersonal
Menge: 2,000 St

#### Abschnitt 01.15 Fracht/Transport

**01.15.0001 Fracht/Transport**
Fracht und Transport mit Einweisung
in die

Autobahnmeisterei München-West.  Bergsostraße 30, 81245 München '......................................................' vom Bieter einzutragen

Autobahnmeisterei Pentling Hohengebrachinger Straße 1, 93080 Pentling '......................................................' vom Bieter einzutragen
Menge: 2,000 St

## Einheitenverzeichnis:
Einheitenverzeichnis:

Benennung  Bezeichnung
·  Sekunde  s
·  Minute  min
·  Stunde  h
·  Monat  Mt
·  Jahr  a
·  Mikrometer  µm
·  Millimeter  mm
·  Meter  m
·  Gramm  g
·  Kilogramm  kg
·  Tonne  t
·  Newton  N
·  Kilonewton  kN
·  Metertonnen  mt
·  Newtonmeter  Nm
·  Kubikzentimeter  cm³
·  Liter  l
·  Umdrehung  U
·  Hub  Hub
·  Umdrehung pro Minute  U/min
·  Liter pro Minute  l/min
·  Kubikzentimeter pro Umdrehung  cm³/U
·  Kubikzentimeter pro Hub  cm³/Hub
·  Volt  V
·  Ampere  A
·  Watt  W
·  Kilowatt  kW
·  Amperestunden  Ah
·  Gramm pro Kilowattstunde  g/kWh
·  Kilometer pro Stunde  km/h
·  Bar  bar
·  Grad Celsius  °C
·  Grad  °
·  Prozent  %
·  Lumen  lm
·  Dezibel  dB
·  Stückzahl  St
·  Euro  €

## Abkürzungsverzeichnis
Abkürzungsverzeichnis:

·  Benennung  Bezeichnung
·  Mindeststärke  tmin
·  Kraftstoffgesamtkosten  KGK
·  prozentualen Mehrverbrauch  pM
·  Nutzungsdauer  ND
·  spezifischen Kraftstoffverbrauch  sK
·  geringsten spezifischen Kraftstoffverbrauch  min_sK
·  Durchschnittsgeschwindigkeit  V
·  Werkstattbesuche pro Jahr  WB
·  Fahrerstundensatz  KP
·  Stundensatz Begleitfahrzeug  KF
·  Gesamtlebensdauer  J
·  Anzahl Personalfahrten  AP
·  Anzahl Begleitfahrzeugstrecken  AF
·  Werkstattentfernung einfach  E
·  minimal  min.
·  maximal  max.
.  Materialhärte (Härte Brinell)HB
